# Zossener Str. 19, 10961
Angebotsaufforderung (GAEB DA 2000 1.2, DA83)
Projekt: 184
Währung: EUR
Erstellt mit: GAEB Toolbox V3.3 G90 R20230829, iTWO_64 V24.0.454, 17.08.2026

## Zusätzlicher Text
A) ALLGEMEINE VERTRAGSBEDINGUNGEN
====================================

A1) ALLGEMEINES

Dem Leistungsverzeichnis liegen die "Zusätzlichen Vertragsbedingungen für die Ausführung von Bauleistungen (Z-VOB/B)" der Covivio Immobilien GmbH in der aktuellen Fassung zugrunde. Für sich auf dieses Leistungsverzeichnis beziehende Beauftragungen gelten die Vertragsbedingungen in jedem Einzelfall als vereinbart. Sofern zukünftig als Ersatz für die aktuell gültige mit dem Auftragnehmer neue Z-VOB/B vereinbart werden, gelten für nach Gültigkeitsbeginn die neuen Z-VOB/B beauftragte Leistungen ausschließlich die neuen Z-VOB/B. Für in diesem Leistungsverzeichnis ausgeführten Leistungen gelten, ergänzend zu den jeweiligen Leistungspositionen bei eventuellen Widersprüchen in nachstehender Reihenfolge, folgende Bedingungen:

Diese "Allgemeinen Vertragsbedingungen" (A)
Die sich anschließenden "Allgemeinen technischen Vertragsbedingungen" (B)
Die sich anschließenden "Zusätzlichen technischen Vertragsbedingungen" (C)
Die "Zusätzlichen Vertragsbedingungen für die Ausführung von Bauleistungen Z-VOB/B"
Die Baustellenordnung der Covivio Immobilien GmbH in der jeweils gültigen Fassung.

Mit Erhalt der Bestellung erklärt der Auftragnehmer, dass von ihm sämtliche gesetzlichen, behördlichen und berufgenossenschaftlichen Auflagen erfüllt werden, die zur Ausführung der Leistungen erforderlich sind. Es dürfen nur solche Materialien verwendet werden, über die der Auftragnehmer das uneingeschränkte Eigentumsrecht besitzt und die vollkommen frei von Rechten Dritter sind. Für die Ausführung der Arbeiten ist Fachpersonal in ausreichender Zahl einzusetzen. Hierbei ist darauf zu achten, dass für die Ausführung sämtlicher Arbeiten unsere Baustellenordnung in der jeweils gültigen Fassung zu beachten und dem ausführenden Fachpersonal in geeigneter Form zur Kenntnis zu bringen ist. Der Einsatz von Subunternehmern ist lediglich in schriftlicher Absprache mit dem Auftraggeber erlaubt.

A2) KUNDENDIENST

Die Arbeiten werden in bewohnten Häusern ausgeführt. Der Auftraggeber erwartet vom Auftragnehmer tatkräftige Unterstützung bei den Bemühungen, berechtigten Mieterwünschen zu entsprechen.

A3) PREISE

Soweit und sobald Überschreitungen absehbar sind, ist hierüber der Einkaufsabteilung des Auftraggebers ein schriftliches Angebot einzureichen und eine gesonderte Vereinbarung zu treffen. In die Einheitspreise sind sämtliche Lohn-, Material- und Nebenkosten sowie auch erforderliche Hygieneschutzartikel einzukalkulieren. Hierzu gehören unter anderem:

Koordination / Terminabsprache(n) mit dem(den) Mieter(n) / Kundenbetreuer(n) / Bauleiter(n)
Fahrt- und Transportkosten
Tarifliche Zulagen wie beispielsweise für Schmutz, Staub oder ekelerregende Arbeiten
Abdecken von Einrichtungsgegenständen zum Schutz vor Beschädigung und Verschmutzung
Besenreine Säuberung der Arbeitsbereiche, Beseitigung von Verunreinigungen des Treppenhauses oder der Hauszuwegungen, Ausbau und Abtransport sowie die ordnungsgemäße Entsorgung, einschließlich Kippgebühren sämtlichen Bauschutts und schadhafter Bauteile. Teile, für die sich der Auftraggeber eine generelle oder einzelfallbezogene Prüfung vorbehalten hat, sind bis zu diesem Zeitpunkt, längstens jedoch für die Dauer von zehn Wochen, vom Auftragnehmer vorzuhalten und dürfen erst danach entsorgt werden.

Erforderliche Zusatzleistungen, die in den nachfolgenden Leistungspositionen nicht enthalten sind, sind als Nachtrag dem zuständigen Bauleiter vor Ausführung zur Genehmigung aufzugeben. Die Preise für derartige Zusatzleistungen sind auf der Kalkulationsbasis des Leistungsverzeichnisses zu kalkulieren. Diese Positionen sind so ausreichend und umfassend zu beschreiben, dass sowohl eine sachliche, fachliche als auch kalkulatorische Nachprüfung durch den Auftraggeber gewährleistet ist.

A4) ABRECHNUNG

Maßgebend für die Abrechnung ist das nach Fertigstellung der Arbeiten durch den Auftragnehmer zu erstellende Positionsaufmaß mit der Bestätigung der Bauleitung, dass die Leistungen durchgeführt wurden.  Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen. Dabei geben wir innerhalb unseres Leistungsverzeichnisses dementsprechend umweltverträgliche Produkte als Standard vor und verweisen auf die sachgemäße Handhabung und Entsorgung im Rahmen der von uns beauftragten Arbeiten.

A6) SONSTIGES

Die in diesen Bedingungen festgelegten Pflichten hat der Auftragnehmer jedem Dritten aufzuerlegen, dessen er sich zur Erfüllung dieser Pflichten bedient.  Das Leistungsverzeichnis darf weder ganz noch teilweise oder in irgendeiner Form Dritten entgeltlich oder unentgeltlich zugänglich gemacht werden.

## Zusätzlicher Text
B) ALLGEMEINE TECHNISCHE VERTRAGSBEDINGUNGEN
===============================================

B1) ALLGEMEINES

Für Lieferung, Herstellung und Ausführung gelten neben diesem Leistungsverzeichnis:

Die neuesten DIN-Vorschriften, VDE- und VDI-Richtlinien
Die Vorschriften der zuständigen Behörden (Bauaufsicht, Gewerbeaufsicht, Brandverhütung, TÜV, Berufsgenossenschaften und Versorgungsbetriebe, etc.)
Die Bestimmungen der Gerüstbauordnung
Die Festlegungen des jeweiligen Werkstoffherstellers. Die Werkstoffe müssen den geforderten Bedingungen der Leistungsbeschreibung entsprechen.

B2) FACHSPEZIFISCHE SACHKUNDENACHWEISE

Fachspezifische Nachweise wie beispielsweise für den Umgang mit Asbest, PAK und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden, auch gewerkeübergreifend, so hat er die zuständige Bauleitung des Auftraggebers hierüber umgehend zu unterrichten.

B4) LAGER- UND ABSTELLFLÄCHEN

Die Errichtung von Lager- und Abstellplätzen ist im Vorfeld mit der Bauleitung abzustimmen. Baustoffe und Bauteile dürfen nicht in Treppenhäusern oder anderer Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen Normvorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grund hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## Zusätzlicher Text
C) Gewerkespezifische Vorbemerkungen
=================================

Vor Beginn der Sanierungsarbeiten hat der Auftragnehmer alle zu behandelnden Flächen auf etwaige Mängel zu überprüfen. Sind sichtbare Mängel im Untergrund oder bei den Vorleistungen zu erkennen oder Schäden an der fertigen Leistung zu befürchten, ist der Auftragnehmer gemäß VOB B DIN 1961 § 4 Nr. 3, sowie VOB C DIN 18363, 18364, 18366, 18350, Absatz 3.1.1. verpflichtet den Kundenbetreuer bzw. Bauleiter schriftlich darauf hinzuweisen.

Für alle Arbeiten sind handelsübliche, normgerechte Materialien bester Fabrikate zu verwenden. Diese sind in Originalgebinden an der Baustelle anzuliefern und nach den Vorgaben des Herstellers zu verarbeiten. Bei Beschichtungssystemen müssen die Stoffe von dem selben Hersteller stammen.

Es sind, soweit wie möglich nur "umweltschonende" Lacke und Farben zu verwenden. Die Vorgaben der VOC-Decopaint-Richtlinie 2010 sind bei der Lackauswahl zu berücksichtigen.

Für die allgemeinen Sanierungsarbeiten können die Erzeugnisse folgender Hersteller eingesetzt werden:

Für die Untergrundbehandlung und die Anstrichaufbauten sind die Richtlinien der Werkstoffhersteller zu beachten.

Die Farbtöne sind in Absprache mit der Bauleitung festzulegen. Für farbige Dispersions - Anstrichsysteme, einschl. deren Putze, gelten folgende Farbtonstufen:

hell getönt  Hellbezugswert  65 %

mittel getönt  Hellbezugswert  64,9 % - 25 %

satt getönt  Hellbezugswert  24,9 %

Die Bauleitung behält sich vor, von allen zur Anwendung kommenden Stoffen Proben zu entnehmen und auf Qualität und Eignung untersuchen zu lassen.

Als Grundlage für die Farbgestaltung dient das vorher vom Auftraggeber erstellte Farbkonzept.

Dem Einheitspreisabkommen liegen die "Zusätzlichen Vertragsbedingungen" (Z-VOB/B) und die VOB Teil B und Teil C mit allen darin genannten Normen in der jeweils neuesten Fassung zugrunde.

Darüber hinaus gelten für die Ausführung die technischen Merkblätter des Bundesausschusses für Farbe und Sachwertschutz.

Vor Anstrich auf Holz ist die Holzfeuchtigkeit festzustellen. Bei einer höheren Feuchtigkeit als 15 % darf nicht gestrichen werden.

Für die in der Leistungsbeschreibung genannten Reinigungs-,Entschichtungs- und Entsorgungsarbeiten verweisen wir auf die gültigen Gesetze, örtlichen Verordnungen, Satzungen und Transportbestimmungen. Das stellen von Schuttcontainern und eventueller Reservierung von Parkplätzen für die Dauer der Maßnahme werden separat auf Erbringung der Nachweise vergütet.

Rauchmelder sind -pfleglich- von der Decke abzunehmen und in Absprache mit der Bauleitung auf der Baustelle zu lagern. Dies ist als Nebenleistung in den EPA Preisen enthalten und wird nicht zusätzlich vergütet.

Sollten im Rahmen der Arbeiten Gefahrstoffe, wie etwa asbesthaltige Materialien  aufgefunden werden oder nur der Verdacht darauf bestehen, ist vor Wiederaufnahme der Arbeiten umgehend die Bauleitung zu verständigen.

Bei Leistungen, die nach Fertigstellung nicht mehr sichtbar bzw. prüfbar sind, ist durch den AN eine Fotodokumentation den Abrechnungsunterlagen unaufgefordert beizulegen. Ansonsten können die Leistungen nicht vergütet werden.

Es sollen Materialien verwendet werden die unter ökonomisch,-ökologischen Gesichtspunkten ausgewählt sind und dem Thema Nachhaltigkeit entsprechen. Farben und Lacke müssen frei von Konservierung,- und Lösungsmitteln sowie Weichmachern sein. Die verwendeten Materialien sind mit dem Abzeichen Blauer Engel und ggf. dem TÜV Süd Siegel verifiziert. Sie müssen u.a. emissionsarm, schadstoffarm und gesundheitlich unbedenklich sein. Tapeten und Raufaser müssen unter Verwendung einem hohen Altpapieranteil (Papiertapeten) bzw. 100% aus Altpapier (Raufaser) bestehen. Nachweise sind auf Anfrage des AG vorzulegen

## 184 Zossener Str. 19
Datum: 17.08.2026

### Bereich 01 Vorderhaus

#### Unterabschnitt 01.01 Maler- und Lackiererarbeiten

##### Abschnitt 01.01.01 Allgemeine Vorabeiten

**01.01.01.0010 Bodenflächen mit Filzpappe schützen**
Vorhandene Bodenflächen gegen Beschädigungen und
Verschmutzungen schützen.

Schutzmaterial liefern, verlegen, während der gesamten Bauzeit
vorhalten sowie nach Abschluss der Arbeiten aufnehmen und fachgerecht entsorgen.

Einschließlich aller erforderlichen Abklebearbeiten, Befestigungen, Anpassungen und Schutzmaßnahmen an angrenzenden Bauteilen.
Menge: 100,000 m²

**01.01.01.0020 Leimfarben und lose Altanstriche entfernen**
Vorhandene Leimfarbenanstriche sowie lose und nicht tragfähige Altanstriche auf Wand- und Deckenflächen vollständig entfernen.

Farbschichten einweichen, ablösen, nachwaschen,
erforderlichenfalls mechanisch nachbearbeiten und
Untergrund für nachfolgende Beschichtungen vorbereiten.

Einschließlich sämtlicher Nebenarbeiten,
Schutzmaßnahmen, Transportleistungen und fachgerechter
Entsorgung.

Der Einheitspreis umfasst sämtliche Arbeitsgänge zur
Herstellung eines tragfähigen Untergrundes.
Menge: 420,000 m²

##### Abschnitt 01.01.02 Putzschäden beseitigen

**01.01.02.0010 Beschädigte Feinputzflächen erneuern**
Beschädigte, hohl liegende oder lose Feinputzschichten an
vorhandenen Putzflächen aufnehmen und entfernen.

Untergrund reinigen, grundieren und mit geeignetem
Putzmaterial ergänzen.

Neue Putzflächen bündig und ohne sichtbare Übergänge an den
Bestand anarbeiten, filzen und glätten.

Einschließlich aller erforderlichen Nebenarbeiten,
Materialtransporte, Schutzmaßnahmen und Entsorgung des
anfallenden Materials.
Menge: 50,000 m²

**01.01.02.0020 Glattvlies verkleben**
Liefern und vollflächiges Verkleben eines
rissüberbrückenden Glattvlieses auf vorbereiteten Wand-
und Deckenflächen.

Einschließlich Untergrundprüfung, Zuschnitt,
Kleberauftrag, Stoßausbildung und sämtlicher
erforderlicher Nebenarbeiten.

Die Oberfläche ist blasenfrei, eben und als geeigneter
Untergrund für nachfolgende Beschichtungen herzustellen.
Menge: 110,000 m²

##### Abschnitt 01.01.03 Wand- und Deckenflächen vorbehandeln

**01.01.03.0010 Flächen grundieren**
Wand- und Deckenflächen entsprechend der
Untergrundbeschaffenheit mit geeignetem Tiefengrund
grundieren.

Grundierung liefern und entsprechend den
Herstellerangaben verarbeiten.

Einschließlich aller erforderlichen Nebenarbeiten.
Menge: 560,000 m²

**01.01.03.0020 Flächen fleckspachteln**
Wand- und Deckenflächen partiell spachteln.

Vertiefungen, Risse, Ausbrüche und sonstige
Unebenheiten schließen, glätten und verschleifen.

Die bearbeiteten Flächen sind für die nachfolgenden
Beschichtungsarbeiten fachgerecht vorzubereiten.

Einschließlich erforderlicher Grundierung der
bearbeiteten Bereiche.
Menge: 320,000 m²

**01.01.03.0030 Wasserflecken isolieren**
Vorhandene Wasser-, Feuchte-, Nikotin- und sonstige
durchschlagende Verfärbungen durch geeigneten
Isolieranstrich absperren.

Die Isolierung ist so auszuführen, dass ein späteres
Durchschlagen der Verfärbungen in den Endanstrich
dauerhaft verhindert wird.

Einschließlich aller erforderlichen Nebenarbeiten.
Menge: 100,000 m²

**01.01.03.0040 Ganzflächige Feinspachtelung Q3**
*** Bedarfsposition ohne GB
Herstellen einer ganzflächigen Feinspachtelung der
Qualitätsstufe Q3 auf vorhandenen Wand- und
Deckenflächen.

Untergrund prüfen und vorbereiten.

Spachtelmasse liefern, auftragen, glätten und
schleifen.

Die Oberfläche ist gleichmäßig, porenarm und für
nachfolgende Beschichtungsarbeiten geeignet
herzustellen.

Einschließlich aller erforderlichen Nebenarbeiten,
Materialtransporte und Schutzmaßnahmen.

Ausführung nur auf Anweisung der Bauleitung.
Menge: 50,000 m²

##### Abschnitt 01.01.04 Wand- und Deckenflächen bearbeiten

**01.01.04.0010 Deckenflächen mit Dispersionsfarbe beschichten**
Vorbereitete Deckenflächen auf geeignetem Untergrund
mit einer hochwertigen, waschbeständigen
Dispersionsfarbe deckend beschichten.

Ausführung gemäß Herstellervorschriften.

Farbton weiß oder hell getönt nach Vorgabe der
Bauleitung.

Einschließlich sämtlicher Nebenarbeiten,
Materiallieferungen und erforderlicher Abdeck- und
Schutzmaßnahmen.
Menge: 100,000 m²

**01.01.04.0020 Wandflächen mit Dispersionsfarbe beschichten**
Vorbereitete Wandflächen auf geeignetem Untergrund
mit einer hochwertigen, scheuerbeständigen
Dispersionsfarbe deckend beschichten.

Ausführung gemäß Herstellervorschriften.

Farbton weiß oder hell getönt nach Vorgabe der
Bauleitung.

Die Beschichtung ist gleichmäßig, streifenfrei,
fleckenfrei und deckend herzustellen.

Einschließlich sämtlicher Nebenarbeiten,
Materiallieferungen und Schutzmaßnahmen.
Menge: 320,000 m²

**01.01.04.0030 Wand- und Deckenflächen mit Latexfarbe beschichten**
*** Bedarfsposition ohne GB
Vorbereitete Wand- und Deckenflächen mit einer
hochwertigen, strapazierfähigen Latexbeschichtung
deckend beschichten.

Oberfläche scheuerbeständig und reinigungsfähig
herstellen.

Farbton weiß oder hell getönt nach Vorgabe der
Bauleitung.

Einschließlich sämtlicher Nebenarbeiten.

Ausführung nur auf Anweisung der Bauleitung.
Menge: 140,000 m²

**01.01.04.0040 Zulage Farbton mittel getönt**
*** Bedarfsposition ohne GB
Zulage zu den ausgeschriebenen Beschichtungsarbeiten
für die Ausführung in mittel getöntem Farbton.

Farbton nach Vorgabe der Bauleitung.

Abrechnung nur für tatsächlich ausgeführte Flächen.
Menge: 1,000 m²

**01.01.04.0050 Zulage Farbton satt getönt**
*** Bedarfsposition ohne GB
Zulage zu den ausgeschriebenen Beschichtungsarbeiten
für die Ausführung in satt getöntem Farbton.

Farbton nach Vorgabe der Bauleitung.

Abrechnung nur für tatsächlich ausgeführte Flächen.
Menge: 1,000 m²

**01.01.04.0060 Zulage Farbton Vollton**
*** Bedarfsposition ohne GB
Zulage zu den ausgeschriebenen Beschichtungsarbeiten
für die Ausführung in Vollton.

Farbton nach Vorgabe der Bauleitung.

Abrechnung nur für tatsächlich ausgeführte Flächen.
Menge: 1,000 m²

**01.01.04.0070 Scharfkantiges Abkleben für mehrfarbige Beschichtungen**
Scharfkantiges Abkleben von Farbtrennlinien bei
mehrfarbigen Beschichtungssystemen.

Herstellen gerader und sauberer Übergänge zwischen
unterschiedlichen Farbtönen.

Einschließlich aller erforderlichen Abklebe- und
Nacharbeiten.mehrfarbigen Beschichtungssystemen.

Herstellen gerader und sauberer Übergänge zwischen
unterschiedlichen Farbtönen.

Einschließlich aller erforderlichen Abklebe- und
Nacharbeiten.
Menge: 50,000 lfm

**01.01.04.0080 Anschluss- und Bewegungsfugen mit Acryl schließen**
Anschluss- und Bewegungsfugen zwischen Putz-,
Beton-, Gipskarton- und vergleichbaren Bauteilen
mit überstreichbarer Acryldichtmasse schließen.

Fugen reinigen, erforderlichenfalls abkleben,
Acryldichtstoff einbringen und sauber glätten.

Einschließlich aller erforderlichen Nebenarbeiten.

Die ausgeführten Fugen müssen dauerhaft geschlossen
und für nachfolgende Beschichtungen geeignet sein.
Menge: 210,000 lfm

##### Abschnitt 01.01.05 Holzflächen bearbeiten

**01.01.05.0010 Kassettentüren, Zargen und Bekleidungen lackieren**
Vorhandene Kassettentüren einschließlich Zargen,
Bekleidungen und sonstiger zugehöriger Holzbauteile
überarbeiten und lackieren.

Vorhandene Altbeschichtungen auf Haft- und
Tragfähigkeit prüfen.

Lose, schadhafte oder nicht tragfähige
Beschichtungsbereiche entfernen.

Flächen reinigen, anschleifen, Fehlstellen spachteln,
freigelegte Bereiche grundieren und einen
vollständigen Beschichtungsaufbau herstellen.

Einschließlich sämtlicher Vorarbeiten,
Schleifarbeiten, Spachtelarbeiten, Grund-, Zwischen-
und Schlussbeschichtungen.

Farbton nach Vorgabe der Bauleitung.
Menge: 50,000 m²

**01.01.05.0020 Fensterflächen innen lackieren**
Vorhandene Holzfenster einschließlich Rahmen,
Flügel, Falze und erforderlicher Nebenflächen aufarbeiten
und neu lackieren.

Vorhandene Altbeschichtungen auf Haft- und Tragfähigkeit
prüfen.

Lose und schadhafte Beschichtungen entfernen,
Untergrund reinigen, anschleifen, Fehlstellen ausbessern
und freigelegte Flächen grundieren.

Erforderliche Ausbesserungen an Kitt- und
Anschlussbereichen sind einzukalkulieren.

Ausführung einschließlich Grund-, Zwischen- und
Schlussbeschichtung.

Farbton nach Vorgabe der Bauleitung.
Menge: 13,000 m²

**01.01.05.0030 Fensterflächen außen lackieren**
Vorhandene Holzfenster einschließlich Rahmen,
Flügel, Wetterschenkel und sonstiger außenliegender
Holzbauteile aufarbeiten und neu lackieren.

Altbeschichtungen auf Tragfähigkeit prüfen,
schadhafte Bereiche entfernen, reinigen, schleifen,
grundieren und vollständig beschichten.

Erforderliche Ausbesserungen an Kitt- und
Anschlussbereichen sind einzukalkulieren.

Ausführung einschließlich aller Vorarbeiten,

Grund-, Zwischen- und Schlussbeschichtungen.

Farbton nach Vorgabe der Bauleitung.
Menge: 13,000 m²

**01.01.05.0040 Zulage für Fenster mit Sprossenteilung**
Zulage zu den ausgeschriebenen Fensterbeschichtungen
für erhöhten Arbeitsaufwand an Fenstern mit
Sprossenteilung.

Einschließlich aller erforderlichen Vorarbeiten,
Zwischenräume, Kanten, Falze und Anschlüsse.

Abrechnung zusätzlich zu den Positionen
Fensterflächen innen bzw. außen lackieren.
Menge: 26,000 m²

**01.01.05.0050 Treppengeländer lackieren**
Vorhandene Holzgeländer aufarbeiten und neu lackieren.

Altbeschichtungen auf Haft- und Tragfähigkeit prüfen,
schadhafte Bereiche entfernen, reinigen, schleifen,
spachteln und erforderlichenfalls grundieren.

Ausführung einschließlich aller erforderlichen
Vorarbeiten sowie Zwischen- und Schlussbeschichtungen.

Farbton nach Vorgabe der Bauleitung.
Menge: 35,000 m²

**01.01.05.0060 Handläufe lackieren**
Vorhandene Holzhandläufe aufarbeiten und neu lackieren.

Altbeschichtungen auf Haft- und Tragfähigkeit prüfen,
lose und schadhafte Beschichtungsbereiche entfernen.

Oberflächen reinigen, schleifen, erforderlichenfalls
spachteln und grundieren.

Ausführung einschließlich aller erforderlichen
Vorarbeiten sowie Zwischen- und Schlussbeschichtungen.

Farbton nach Vorgabe der Bauleitung.
Menge: 50,000 lfm

**01.01.05.0070 Zulage Farbton mittel getönt**
*** Bedarfsposition ohne GB
Zulage zu den ausgeschriebenen Lackierarbeiten
für die Ausführung in mittel getöntem Farbton.

Farbton nach Vorgabe der Bauleitung.

Abrechnung nur für tatsächlich ausgeführte Flächen.
Menge: 1,000 m²

**01.01.05.0080 Zulage Farbton satt getönt**
*** Bedarfsposition ohne GB
Zulage zu den ausgeschriebenen Lackierarbeiten
für die Ausführung in satt getöntem Farbton.

Farbton nach Vorgabe der Bauleitung.

Abrechnung nur für tatsächlich ausgeführte Flächen.
Menge: 1,000 m²

**01.01.05.0090 Zulage Farbton Vollton**
*** Bedarfsposition ohne GB
Zulage zu den ausgeschriebenen Lackierarbeiten
für die Ausführung in Vollton.

Farbton nach Vorgabe der Bauleitung.

Abrechnung nur für tatsächlich ausgeführte Flächen.
Menge: 1,000 m²

#### Unterabschnitt 01.02 Boden

##### Abschnitt 01.02.01 Bodenlackierarbeiten

**01.02.01.0010 Fußleisten und Viertelstäbe lackieren**
Vorhandene Fußleisten und Viertelstäbe aus Holz
aufarbeiten und neu lackieren.

Vorhandene Beschichtungen auf Haft- und Tragfähigkeit
prüfen.

Lose und schadhafte Beschichtungen entfernen,
Untergrund reinigen, schleifen, erforderlichenfalls
spachteln und grundieren.

Ausführung einschließlich sämtlicher Vorarbeiten,
Zwischen- und Schlussbeschichtungen.

Farbton nach Vorgabe der Bauleitung.
Menge: 130,000 lfm

**01.02.01.0020 Holztrittstufen lackieren**
Vorhandene Holztrittstufen aufarbeiten und neu
beschichten.

Vorhandene Altbeschichtungen auf Haft- und
Tragfähigkeit prüfen.

Lose Beschichtungen entfernen, Untergrund reinigen,
anschleifen, Fehlstellen ausbessern und erforderlichenfalls
grundieren.

Ausführung mit widerstandsfähigem Beschichtungsaufbau
für mechanisch beanspruchte Flächen.

Einschließlich aller Vorarbeiten sowie Zwischen-
und Schlussbeschichtungen.

Farbton nach Vorgabe der Bauleitung.
Menge: 15,000 m²

**01.02.01.0030 Setzstufen und Treppenwangen lackieren**
Vorhandene Setzstufen, Treppenwangen sowie
angrenzende Holzbauteile aufarbeiten und neu
beschichten.

Vorhandene Altbeschichtungen auf Haft- und
Tragfähigkeit prüfen.

Lose Beschichtungen entfernen, Untergrund reinigen,
anschleifen, Fehlstellen ausbessern und
erforderlichenfalls grundieren.

Ausführung einschließlich sämtlicher Vorarbeiten,
Zwischen- und Schlussbeschichtungen.

Farbton nach Vorgabe der Bauleitung.
Menge: 30,000 m²

**01.02.01.0040 Zulage Farbton mittel getönt**
*** Bedarfsposition ohne GB
Zulage zu den ausgeschriebenen
Bodenlackierarbeiten für die Ausführung
in mittel getöntem Farbton.

Abrechnung nur für tatsächlich
ausgeführte Flächen.
Menge: 1,000 m²

**01.02.01.0050 Zulage Farbton satt getönt**
*** Bedarfsposition ohne GB
Zulage zu den ausgeschriebenen
Bodenlackierarbeiten für die Ausführung
in satt getöntem Farbton.

Abrechnung nur für tatsächlic
ausgeführte Flächen.
Menge: 1,000 m²

**01.02.01.0060 Zulage Farbton Vollton**
*** Bedarfsposition ohne GB
Zulage zu den ausgeschriebenen
Bodenlackierarbeiten für die Ausführung
in Vollton.

Abrechnung nur für tatsächlich
ausgeführte Flächen.
Menge: 1,000 m²

### Bereich 02 Seitenflügel + Durchgang

#### Unterabschnitt 02.01 Maler- und Lackierarbeiten

##### Abschnitt 02.01.01 Allgemeine Vorarbeiten

**02.01.01.0010 Bodenflächen schützen**
Vorhandene Bodenflächen gegen Beschädigungen und

Verschmutzungen schützen.

Geeignetes Schutzmaterial liefern, verlegen, während der
gesamten Ausführungszeit vorhalten sowie nach Beendigung
der Arbeiten aufnehmen und fachgerecht entsorgen.

Einschließlich aller erforderlichen Abklebearbeiten,
Befestigungen, Anpassungen und Schutzmaßnahmen an
angrenzenden Bauteilen.
Menge: 85,000 m²

**02.01.01.0020 Leimfarben und lose Altanstriche entfernen**
Vorhandene Leimfarbenanstriche sowie lose und nich
tragfähige Altanstriche auf Wand- und Deckenflächen
vollständig entfernen.

Farbschichten einweichen, ablösen, nachwaschen,
erforderlichenfalls mechanisch nachbearbeiten und
Untergrund für nachfolgende Beschichtungen vorbereiten.

Einschließlich sämtlicher Nebenarbeiten,
Schutzmaßnahmen, Transportleistungen und fachgerechter
Entsorgung.

Der Einheitspreis umfasst sämtliche Arbeitsgänge zur
Herstellung eines tragfähigen Untergrundes.
Menge: 355,000 m²

##### Abschnitt 02.01.02 Putzschäden beseitigen

**02.01.02.0010 Beschädigte Feinputzflächen erneuern**
Beschädigte, hohl liegende oder lose Feinputzschichten
an vorhandenen Putzflächen aufnehmen und entfernen.

Untergrund reinigen, grundieren und mit geeignetem
Putzmaterial ergänzen.

Neue Putzflächen bündig und ohne sichtbare Übergänge
an den Bestand anarbeiten, filzen und glätten.

Einschließlich aller erforderlichen Nebenarbeiten,
Materialtransporte, Schutzmaßnahmen und Entsorgung
des anfallenden Materials.
Menge: 50,000 m²

**02.01.02.0020 Glattvlies verkleben**
Liefern und vollflächiges Verkleben eines
rissüberbrückenden Glattvlieses auf vorbereiteten
Wand- und Deckenflächen.

Einschließlich Untergrundprüfung, Zuschnitt,
Kleberauftrag, Stoßausbildung und sämtlicher
erforderlicher Nebenarbeiten.

Die Oberfläche ist blasenfrei, eben und als geeigneter
Untergrund für nachfolgende Beschichtungen
herzustellen.
Menge: 75,000 m²

##### Abschnitt 02.01.03 Wand- und Deckenflächen vorbehandeln

**02.01.03.0010 Flächen grundieren**
Wand- und Deckenflächen entsprechend der
Untergrundbeschaffenheit mit geeignetem Tiefengrund
grundieren.

Grundierung liefern und entsprechend den
Herstellervorgaben verarbeiten.

Einschließlich aller erforderlichen Nebenarbeiten.
Menge: 460,000 m²

**02.01.03.0020 Flächen fleckspachteln**
*** Bedarfsposition ohne GB
Wand- und Deckenflächen partiell spachteln.

Vertiefungen, Risse, Ausbrüche und sonstige
Unebenheiten schließen, glätten und verschleifen.

Die bearbeiteten Flächen sind für die nachfolgenden
Beschichtungsarbeiten fachgerecht vorzubereiten.

Einschließlich erforderlicher Grundierung der
bearbeiteten Bereiche.

nur auf Anweisung der Bauleitung
Menge: 270,000 m²

**02.01.03.0030 Wasserflecken isolieren**
Vorhandene Wasser-, Feuchte-, Nikotin- und sonstige
durchschlagende Verfärbungen durch geeigneten
Isolieranstrich absperren.

Die Isolierung ist so auszuführen, dass ein späteres
Durchschlagen der Verfärbungen in den Endanstrich
dauerhaft verhindert wird.

Einschließlich aller erforderlichen Nebenarbeiten.
Menge: 75,000 m²

**02.01.03.0040 Ganzflächige Feinspachtelung Q3**
*** Bedarfsposition ohne GB
Herstellen einer ganzflächigen Feinspachtelung der
Qualitätsstufe Q3 auf vorhandenen Wand- und
Deckenflächen.

Untergrund prüfen und vorbereiten.

Spachtelmasse liefern, auftragen, glätten und
schleifen.

Die Oberfläche ist gleichmäßig, porenarm und für
nachfolgende Beschichtungsarbeiten geeignet
herzustellen.

Einschließlich aller erforderlichen Nebenarbeiten,
Materialtransporte und Schutzmaßnahmen.

Ausführung nur auf Anweisung der Bauleitung.
Menge: 50,000 m²

##### Abschnitt 02.01.04 Wand- und Deckenflächen bearbeiten

**02.01.04.0010 Deckenflächen mit Dispersionsfarbe beschichten**
Vorbereitete Deckenflächen auf geeignetem Untergrund
mit einer hochwertigen, waschbeständige
Dispersionsfarbe deckend beschichten.

Ausführung gemäß Herstellervorschriften.

Farbton weiß oder hell getönt nach Vorgabe der
Bauleitung.

Einschließlich sämtlicher Nebenarbeiten,
Materiallieferungen und erforderlicher Abdeck-
und Schutzmaßnahmen.
Menge: 85,000 m²

**02.01.04.0020 Wandflächen mit Dispersionsfarbe beschichten**
Vorbereitete Wandflächen auf geeignetem Untergrund
mit einer hochwertigen, scheuerbeständigen
Dispersionsfarbe deckend beschichten.

Ausführung gemäß Herstellervorschriften.

Farbton weiß oder hell getönt nach Vorgabe der
Bauleitung.

Die Beschichtung ist gleichmäßig, streifenfrei,
fleckenfrei und deckend herzustellen.

Einschließlich sämtlicher Nebenarbeiten.
Materiallieferungen und Schutzmaßnahmen.
Menge: 270,000 m²

**02.01.04.0030 Wand- und Deckenflächen mit Latexfarbe beschichten**
*** Bedarfsposition ohne GB
Vorbereitete Wand- und Deckenflächen mit einer
hochwertigen, strapazierfähigen Latexbeschichtung
deckend beschichten.

Oberfläche scheuerbeständig und reinigungsfähig
herstellen.

Farbton weiß oder hell getönt nach Vorgabe der
Bauleitung.

Einschließlich sämtlicher Nebenarbeiten.

Ausführung nur auf Anweisung der Bauleitung.
Menge: 105,000 m²

**02.01.04.0040 Zulage Farbton mittel getönt**
*** Bedarfsposition ohne GB
Zulage zu den ausgeschriebenen Beschichtungsarbeiten
für die Ausführung in mittel getöntem Farbton.

Farbton nach Vorgabe der Bauleitung.

Abrechnung nur für tatsächlich ausgeführte Flächen.
Menge: 1,000 m²

**02.01.04.0050 Zulage Farbton satt getönt**
*** Bedarfsposition ohne GB
Zulage zu den ausgeschriebenen Beschichtungsarbeiten
für die Ausführung in satt getöntem Farbton.

Farbton nach Vorgabe der Bauleitung.

Abrechnung nur für tatsächlich ausgeführte Flächen.
Menge: 1,000 m²

**02.01.04.0060 Zulage Farbton Vollton**
*** Bedarfsposition ohne GB
Zulage zu den ausgeschriebenen Beschichtungsarbeiten
für die Ausführung in Vollton.

Farbton nach Vorgabe der Bauleitung.

Abrechnung nur für tatsächlich ausgeführte Flächen.
Menge: 1,000 m²

**02.01.04.0070 Scharfkantiges Abkleben für mehrfarbige Beschichtungen**
*** Bedarfsposition ohne GB
Scharfkantiges Abkleben von Farbtrennlinien bei
mehrfarbigen Beschichtungssystemen.

Herstellen gerader und sauberer Übergänge
zwischen unterschiedlichen Farbtönen.

Einschließlich aller erforderlichen Abklebe-
und Nacharbeiten.

Ausführung nur auf Anweisung der Bauleitung.
Menge: 50,000 lfm

**02.01.04.0080 Anschluss- und Bewegungsfugen mit Acryl schließen**
Fugen zwischen Putz-, Beton-, Gipskarton-
und vergleichbaren Bauteilanschlüssen mit
überstreichbarer Acryldichtmasse schließen.

Fugen reinigen, erforderlichenfalls abkleben,
Acryldichtstoff einbringen und sauber glätten.

Einschließlich aller erforderlichen Nebenarbeiten.

Die ausgeführten Fugen müssen dauerhaft geschlossen
und für nachfolgende Beschichtungen geeignet sein.
Menge: 210,000 lfm

##### Abschnitt 02.01.05 Holzflächen bearbeiten

**02.01.05.0010 Kassettentüren, Zargen und Bekleidungen lackieren**
Vorhandene Kassettentüren einschließlich Zargen,
Bekleidungen und sonstiger zugehöriger Holzbauteile
überarbeiten und lackieren.

Vorhandene Altbeschichtungen auf Haft- und
Tragfähigkeit prüfen.

Lose, schadhafte oder nicht tragfähige
Beschichtungsbereiche entfernen.

Flächen reinigen, anschleifen, Fehlstellen spachteln,
freigelegte Bereiche grundieren und einen
vollständigen Beschichtungsaufbau herstellen.

Einschließlich sämtlicher Vorarbeiten,
Schleifarbeiten, Spachtelarbeiten, Grund-, Zwischen-
und Schlussbeschichtungen.

Farbton nach Vorgabe der Bauleitung.
Menge: 30,000 m²

**02.01.05.0020 Fensterflächen innen lackieren**
Vorhandene Holzfenster einschließlich Rahmen,
Flügel, Falze und erforderlicher Nebenflächen
aufarbeiten und neu lackieren.

Altbeschichtungen auf Haft- und Tragfähigkeit prüfen.

Lose und schadhafte Beschichtungen entfernen,
Untergrund reinigen, anschleifen, Fehlstellen
ausbessern und freigelegte Flächen grundieren.

Erforderliche Ausbesserungen an Kitt- und
Anschlussbereichen sind einzukalkulieren.

Ausführung einschließlich Grund-, Zwischen-
und Schlussbeschichtung.

Farbton nach Vorgabe der Bauleitung.
Menge: 13,000 m²

**02.01.05.0030 Fensterflächen außen lackieren**
Vorhandene Holzfenster einschließlich Rahmen,
Flügel, Wetterschenkel und sonstiger außenliegender
Holzbauteile aufarbeiten und neu lackieren.

Altbeschichtungen auf Tragfähigkeit prüfen,
schadhafte Bereiche entfernen, reinigen,
schleifen, grundieren und vollständig beschichten.

Erforderliche Ausbesserungen an Kitt- und
Anschlussbereichen sind einzukalkulieren.

Ausführung einschließlich aller Vorarbeiten,
Grund-, Zwischen- und Schlussbeschichtungen.

Farbton nach Vorgabe der Bauleitung.
Menge: 13,000 m²

**02.01.05.0040 Zulage für Fenster mit Sprossenteilung**
Zulage zu den ausgeschriebenen Fensterbeschichtungen
für erhöhten Arbeitsaufwand an Fenstern mit
Sprossenteilung.

Einschließlich aller erforderlichen Vorarbeiten,
Zwischenräume, Kanten, Falze und Anschlüsse.

Abrechnung zusätzlich zu den Positionen
Fensterflächen innen bzw. außen lackieren.
Menge: 26,000 m²

**02.01.05.0050 Treppengeländer lackieren**
Vorhandene Holzgeländer aufarbeiten und neu lackieren.

Altbeschichtungen auf Haft- und Tragfähigkeit prüfen,
schadhafte Bereiche entfernen, reinigen, schleifen,
spachteln und erforderlichenfalls grundieren.

Ausführung einschließlich aller erforderlichen
Vorarbeiten sowie Zwischen- und Schlussbeschichtungen.

Farbton nach Vorgabe der Bauleitung.
Menge: 30,000 m²

**02.01.05.0060 Handläufe lackieren**
Vorhandene Holzhandläufe aufarbeiten und neu lackieren.

Altbeschichtungen auf Haft- und Tragfähigkeit prüfen.

Lose und schadhafte Beschichtungen entfernen,
Untergrund reinigen, schleifen, erforderlichenfalls
spachteln und grundieren.

Ausführung einschließlich sämtlicher Vorarbeiten,
Zwischen- und Schlussbeschichtungen.

Farbton nach Vorgabe der Bauleitung.
Menge: 35,000 lfm

**02.01.05.0070 Zulage Farbton mittel getönt**
*** Bedarfsposition ohne GB
Zulage zu den ausgeschriebenen Lackierarbeiten
für die Ausführung in mittel getöntem Farbton.

Farbton nach Vorgabe der Bauleitung.

Abrechnung nur für tatsächlich ausgeführte Flächen.
Menge: 1,000 m²

**02.01.05.0080 Zulage Farbton satt getönt**
*** Bedarfsposition ohne GB
Zulage zu den ausgeschriebenen Lackierarbeiten
für die Ausführung in satt getöntem Farbton.

Farbton nach Vorgabe der Bauleitung.

Abrechnung nur für tatsächlich ausgeführte Flächen.
Menge: 1,000 m²

**02.01.05.0090 Zulage Farbton Vollton**
*** Bedarfsposition ohne GB
Zulage zu den ausgeschriebenen Lackierarbeiten
für die Ausführung in Vollton.

Farbton nach Vorgabe der Bauleitung.

Abrechnung nur für tatsächlich ausgeführte Flächen.
Menge: 1,000 m²

#### Unterabschnitt 02.02 Boden

##### Abschnitt 02.02.01 Bodenlackierarbeiten

**02.02.01.0010 Fußleisten und Viertelstäbe lackieren**
Vorhandene Fußleisten und Viertelstäbe aus Holz
aufarbeiten und neu lackieren.

Altbeschichtungen auf Haft- und Tragfähigkeit prüfen.

Lose und schadhafte Beschichtungen entfernen,
Untergrund reinigen, schleifen, erforderlichenfalls
spachteln und grundieren.

Ausführung einschließlich sämtlicher Vorarbeiten,
Zwischen- und Schlussbeschichtungen.

Farbton nach Vorgabe der Bauleitung.
Menge: 140,000 lfm

**02.02.01.0020 Holztrittstufen lackieren**
Vorhandene Holztrittstufen aufarbeiten und neu
beschichten.

Vorhandene Altbeschichtungen auf Haft- und
Tragfähigkeit prüfen.

Lose Beschichtungen entfernen, Untergrund reinigen,
anschleifen, Fehlstellen ausbessern und
erforderlichenfalls grundieren.

Ausführung mit widerstandsfähigem Beschichtungsaufbau
für mechanisch beanspruchte Flächen.

Einschließlich aller Vorarbeiten sowie Zwischen-
und Schlussbeschichtungen.

Farbton nach Vorgabe der Bauleitung.
Menge: 15,000 m²

**02.02.01.0030 Setzstufen und Treppenwangen lackieren**
Vorhandene Setzstufen, Treppenwangen sowie
angrenzende Holzbauteile aufarbeiten und neu
beschichten.

Vorhandene Altbeschichtungen auf Haft- und
Tragfähigkeit prüfen.

Lose Beschichtungen entfernen, Untergrund reinigen,
anschleifen, Fehlstellen ausbessern und
erforderlichenfalls grundieren.

Ausführung einschließlich sämtlicher Vorarbeiten,
Zwischen- und Schlussbeschichtungen.

Farbton nach Vorgabe der Bauleitung.
Menge: 25,000 m²

**02.02.01.0040 Zulage Farbton mittel getönt**
*** Bedarfsposition ohne GB
Zulage zu den ausgeschriebenen
Bodenlackierarbeiten für die Ausführung
in mittel getöntem Farbton.

Abrechnung nur für tatsächlich
ausgeführte Flächen.
Menge: 1,000 m²

**02.02.01.0050 Zulage Farbton satt getönt**
*** Bedarfsposition ohne GB
Zulage zu den ausgeschriebenen
Bodenlackierarbeiten für die Ausführung
in satt getöntem Farbton.

Abrechnung nur für tatsächlich
ausgeführte Flächen.
Menge: 1,000 m²

**02.02.01.0060 Zulage Farbton Vollton**
*** Bedarfsposition ohne GB
Zulage zu den ausgeschriebenen
Bodenlackierarbeiten für die Ausführung
in Vollton.

Abrechnung nur für tatsächlich
ausgeführte Flächen.
Menge: 1,000 m²

### Bereich 03 Stundenlohnarbeiten

#### Unterabschnitt 03.01 Helfer

##### Abschnitt 03.01.01 Helferstunden

**03.01.01.0010 Maler-Helfer**
*** Bedarfsposition ohne GB
-nur nach Absprache mit der Bauleitung-

Stundenlohnarbeiten werden nur nach Erteilung gesonderter Beauftragung ausgeführt und vergütet. Die Kosten der Regiearbeit sind vorab der Bauleitung schriftlich anzugeben.
Die Abrechnung erfolgt nach Verrechnungssätzen gegen Nachweis der tatsächlich geleisteten Stunden
Menge: 0,000

#### Unterabschnitt 03.02 Facharbeiter

##### Abschnitt 03.02.01 Facharbeiterstunden

**03.02.01.0010 Maler - Geselle**
*** Bedarfsposition ohne GB
-nur nach Absprache mit der Bauleitung-

Stundenlohnarbeiten werden nur nach Erteilung gesonderter Beauftragung ausgeführt und vergütet. Die Kosten der Regiearbeit sind vorab der Bauleitung schriftlich anzugeben.
Die Abrechnung erfolgt nach Verrechnungssätzen gegen Nachweis der tatsächlich geleisteten Stunden
Menge: 0,000

#### Unterabschnitt 03.03 Vorarbeiter

##### Abschnitt 03.03.01 Vorarbeiterstunden

**03.03.01.0010 Maler - Vorarbeiter**
*** Bedarfsposition ohne GB
-nur nach Absprache mit der Bauleitung-

Stundenlohnarbeiten werden nur nach Erteilung gesonderter Beauftragung ausgeführt und vergütet. Die Kosten der Regiearbeit sind vorab der Bauleitung schriftlich anzugeben.
Die Abrechnung erfolgt nach Verrechnungssätzen gegen Nachweis der tatsächlich geleisteten Stunden
Menge: 0,000

USt %: 19,00
